# Wartung_BS-Türen
Angebotsaufforderung (GAEB 90, DA83)
DV-Nummer: 26_MUC_0
Währung: EUR
Auftraggeber: Kassenärztliche Vereinigung Bayerns, Elsenheimer Str. 39, 80

## Wartung
Datum: 19.10.26

*Hinweis*
Allgemein
Gegenstand der nachfolgenden Leistungsbeschreibung ist
das bestehende Verwaltungsgebäude der
Kassenärztlichen Vereinigung Bayerns, in der
Elsenheimer Str. 39, 80687 München.
Es handelt sich um ein Verwaltungsgebäude mit
Konferenzbereich. Das Gebäude besteht aus einem
Altbautrakt (Bauteil 1 u. 2) aus dem Jahre 1983 und
einem Neubautrakt (Bauteil 3 u. 4) aus dem Jahre
2004.
Gebäudeöffnungszeiten:
Montag, Dienstag und Donnerstag: 07:30 - 17:00 Uhr
Mittwoch: 07:30 - 18:00 Uhr
Freitag: 07:30 - 15:00 Uhr
Die Arbeiten finden im laufenden Betrieb während der
Büroarbeitszeiten statt. Lärmintensive Arbeiten
sind zeitlich mit dem AG vor Ort abzuklären. Es ist
darauf zu achten, dass durch evtl. nötige
Baumaßnahmen der arbeitstägliche Ablauf in der
Dienststelle nur geringstmöglich gestört bzw.
beeinträchtigt wird.
Angebotsgrundlagen:
Die Ausführung der Arbeiten erfolgt nach den
anerkannten Regeln der Technik, den DIN / VDE / VOB/C
Bestimmungen in der jeweiligen neuesten Fassung.
Es sind insbesondere die Vorgaben der aktuell gültigen
Normen DIN 14677, DIN EN 16763, ASR, DGUV &
DIBT-Richtlinien, sowie die Angaben der VDMA -
Arbeitsblätter und Herstellerangaben umzusetzen.

Es gelten ausschließlich die Vertragsbedingungen des
Auftraggebers (siehe Angaben im AMEV-Vertrag) und
zusätzlich die Vertragsbedingungen dieses
Leistungsverzeichnisses.
Es gelten als Angebots- bzw. Vertragsbestandteil bei
etwaigen Widersprüchen in der nachstehend
genannten Reihenfolge:

die schriftliche Vertragsausfertigung
Vergabeprotokoll
Leistungsverzeichnis / Beschreibung der Leistungen
die für das betreffende Gewerk gültigen
DIN-Vorschriften
die Vergabe- und Vertragsordnung für Bauleistungen
Teil B (VOB/ B) und VOB/ C

Angebot:
Für das Angebot wird das Leistungsverzeichnis
verwendet. Einwände oder Bedenken gegen das
vorliegende Leistungverzeichnis oder einzelne
Positionen in technischer Hinsicht sind vom Bieter bei
Abgabe seines Angebotes in schriftlicher Form,
gesondert in einem Anschreiben, vorzubringen und zu
begründen.

Der Bieter kann sich vor Abgabe des Angebots von den
örtlichen Verhältnissen überzeugen. Der
Besichtigungstermin muss bei der Beschaffungsstelle
angemeldet werden.

Der AG kann keine zusätzlichen Arbeitskräfte,
Material, Werkzeuge und Geräte zur Verfügung stellen.

Bei den im Angebot dargestellten Mengenangaben handelt
es sich um Richtwerte aus Schätzungen,
ohne bindende Abnahmeverpflichtung. Eine mengen- oder
wertmäßige Abnahmeverpflichtung seitens
der Auftraggeberin (Kassenärztliche Vereinigung
Bayerns, kurz: KVB) besteht nicht.

Bei der angegebenen Menge der Bedarfspositionen
handelt es sich um Schätzungen.
Bedarfspositionen werden aufgrund der Vergleichbarkeit
der Angebote auf die Wertungssummen durch
die Beschaffungsstelle aufgerechnet. In der
Zuschlagssumme sind Bedarfspositionen nicht enthalten.
Die Bedarfspositionen sind nur unregelmäßig bei Bedarf
oder auf Anweisung des Betreibers
durchzuführen. Sie werden im Bedarfsfalle von der
Auftraggeberin abgerufen und entsprechend dem
Angebotspreis nach tatsächlicher Menge/Leistung
abgerechnet.
Angebote sind, wenn möglich auch als GAEB-Datei
abzugeben. Word / Exeldokumente werden nicht
akzeptiert.
Amev-Wartungsvertrag:

Dieses LV ist Anlage und Bestandteil des beigefügten
AMEV-Wartungsvertrages. Dieser muss
ausgefüllt und unterschrieben mit den restlichen
Angebotsunterlagen abgegeben werden.
Bei Beauftragung wird der Vertrag von der KVB
unterzeichnet. Falls es nicht zur Beauftragung kommt,
entstehen dem Anbieter durch seine Unterzeichnung
keine vertraglichen Verpflichtungen.

*Hinweis*
Sicherheit:
Alle Mitarbeiter des AN, die im gesicherten Bereich
der KVB tätig sind, müssen einmalig vor Beginn der
Arbeit eine Datenschutzerklärung unterschreiben und
ihre Identität mittels Personalausweis nachweisen.

Vor der Ausführung von feuergefährlichen und
staubträchtigen Arbeiten muss das entsprechende
KVB-Formular "Erlaubnisschein für feuergefährliche und
staubträchtige Arbeiten" ausgefüllt und
unterschrieben werden. Das Formular ist beim
Auftraggeber zu beziehen.
Alle staubträchtigen Arbeiten müssen mit
Absaugeinrichtungen durchgeführt werden.

Der Auftragnehmer muss sich arbeitstäglich in die
ausliegende Handwerkerliste am Empfang eintragen
und beim Verlassen des Gebäudes wieder austragen.

Der AN hat dafür Sorge zur tragen, dass während der
Ausführung der Leistungen immer mindestens ein
ausreichend deutsch sprechender Mitarbeiter seiner
Firma auf der Baustelle anwesend ist. Er muss das
beauftragte LV incl. Plänen und Nachbeauftragungen
stets parat haben.

Angaben zu örtlichen Begebenheiten:
Die Eingangsbereiche, der Zugang zum Treppenhaus sowie
die Flucht- und Rettungswege sind
freizuhalten. Werkzeug- und Materiallagerung ist nur
an den zugewiesenen Orten gestattet. Dies ist bei
der Planung der Arbeiten zu berücksichtigen.

Für die Werkfahrzeuge stehen Parkplätze in der
Tiefgarage zur Verfügung. Die Höhe der einzigen
Tiefgaragentoreinfahrt liegt bei 2 Meter und beträgt
eine Durchfahrtsbreite von 2,4 Meter. Die Garage,
die sich auf eine Ebene gliedert, ist allzeit belüftet
und mit einer Sprinkleranlage ausgerüstet. Die
Zuweisung der Parkplätze wird durch die Haustechnik
vor Ort festgelegt.
Es können Parkplätze in der Tiefgarage für
Materiallagerung, Montageauto, Anhänger, etc. gesperrt
werden. Diese werden nach Vergabe festgelegt. Alle
anderen Flächen sind für den Verkehr freizuhalten.
Vor der TG-Einfahrt, auf der rechten Seite, liegt eine
Anlieferungszone. Diese darf nur für Be- und
Entladetätigkeiten genutzt werden. Dauerparken kann
nicht genehmigt werden.
Ein Schrott- / Bauschuttcontainer bis zu 7m³ kann im
Bereich der TG-Einfahrt im rechten Bereich auf der
Wiese erfolgen. Es ist im Vorfeld mit dem
Projektleiter des AG abzuklären, in welchem Zeitraum
dies
erfolgen kann. Der Container darf höchstens zwei Tage
durchgängig aufgestellt sein.
Der Zugang sowie der An- und Abtransport in den Büros
ist nur zu Fuß und mit dem Handwagen
möglich. Der Zugang sowie der An- und Abtransport zum
Innenhof ist durch zwei Türen möglich. Die
größte Tür hat ein lichtes Durchgangsmaß von (BxH)
1,45 x 2,1 [m].
Der Zugang Neubau Nordseite BT 3 ist über die
Feuerwehrzufahrt eingeschränkt möglich, die Zufahrt
wird vom Hausservice markiert und überwacht Die
Geschosse sind mit Aufzügen erreichbar. Diese
dürfen allerdings nur im Rahmen der allg.
Nutzungsbestimmungen benutzt werden. Aufzüge können für
die Fahrgäste nicht gesperrt werden. Beschädigungen an
allen Aufzügen gehen zu Lasten des
Verursachers.
Technische Anlagendaten für den Materialtransport:
Altbau:
Fabriknummer: 255060167 (Küchenaufzug)
Tragfähigkeit: 1000 kg / 13 Personen
Halte- / Zugangsstellen: EG - 4.OG
Lichte: B/H/T 1,4/2,25/1,8 [m]

Fabriknummern: 255060164 und 255060165
(Personenaufzüge)
Tragfähigkeit: 1050 kg / 13 Personen
Halte- / Zugangsstellen: 1.UG - 5.OG
Lichte: B/H/T 0,8/2,0/2,1 [m]

Neubau:
Fabriknummern: 285004007 und 285004008
(Personenaufzüge)
Tragfähigkeit: 1.050 Kg / 14 Personen
Halte- / Zugangsstellen: 1.UG - 5.OG
Lichte: B/H/T 0,9/2,1/2,2 [m]

Neubau:
Fabriknummer: 285004009 (Personenaufzug)
Tragfähigkeit: 1.600 Kg / 21 Personen
Halte- / Zugangsstellen: 1.UG - 5.OG
Lichte: B/H/T 1,3/2,25/2,45 [m]

Strom und Wasser werden bauseits gestellt. Mehrere
Wechselstromanschlüsse von 230V befinden sich
in den Fluren und Büros. Drehstromanschlüsse von 400V,
16A, 5polig, befinden sich in der Tiefgarage
(1.UG) und in der Lüftungszentrale im 6.OG Raum 6003.
Ein Wasseranschluss mit Ausgussbecken liegt
in der Lüftungszentrale 6.OG, Raum 6003, im EG Raum
0008, im 2. UG U206 und im UG Raum U108,
hier ohne Becken. Abwasser kann vor der TG-Einfahrt
auf der linken Seite in den Bodeneinlauf
eingeleitet werden.
Toiletten befinden sich im EG, gegenüber der
Hausmeisterwerkstatt, Raum 0004.

*Hinweis*
Projektbezogene Anmerkungen:

Es soll ein Wartungsvertrag bezüglich der Brandschutz-
und Rauchschutztüren in der KVB München
abgeschlossen werden.
Der Wartungsvertrag beinhaltet die Wartung von
bauseits vorhandenen elektrischen Feststellanlagen.

Die Wartung von Brandschutztüren mit den
unterschiedlichen Feuerwiderstandsklassen T30 und T90,
sowie der Rauchschutztüren (Feuerschutztüren) muss
durch sachkundige Personen erfolgen. Die
jährliche Prüfung ist ein zentraler Bestandteil des
vorbeugenden Brandschutzes, schützt Leben,
Sachwerte und dient der Einhaltung gesetzlicher
Vorschriften.

Baubeschreibung:

Das Bürogebäude der KVB München umfasst insgesamt 2
Untergeschosse (UG1 und UG2), das
Erdgeschoss und weitere 6 Obergeschosse (OG1 bis OG6).

In allen Ebenen befinden sich zahlreiche
Brandschutztüren und Rauchschutztüren mit verschiedenen
Brandschutzanforderungen: T30, T90, RS und
Kombinationstüren in 1 flügeliger und 2 flügeliger
Ausführung.
Es sollen zukünftig insgesamt 255 Brandschutz- und
Rauchschutz-Türen, sowie eínige
Feststellanlagen, gewartet werden, welche den
gesetzllichen Anforderungen unterliegen.

Fluchttürterminals und Rettungswegsicherungen an
Brand- und Rauchschutztüren, sowie
4 Automatiktüren im Erdgeschoß sind hiervon
grundsätzlich ausgenommen, da sie in einem anderen
Wartungsvertrag vergeben sind. Im ersten Jahr des
Wartungsvertrages (2027) werden zudem
10 Brandschutz- und 3 Rauchschutztüren, nebst 8
Feststellanlagen noch durch einen alten Vertrag
versorgt und sind daher in diesem Wartungsjahr
herausgenommen.

Ein Objektplan mit der Bezeichnung aller Brand- und
Rauchschutztüren wird als Anlage 1 beigefügt.
Die dort eingezeichneten Tür-Nummern müssen zwingend,
jederzeit auf allen Wartungsberichten für
die Tür-Bezeichnungen verwendet werden, damit die
Nummerierungen mit dem Objektplan identisch
sind.

Angaben zur Ausführung:

Die Terminabsprache ist immer am Anfang eines
Kalenderjahres mit dem AG vorher zu vereinbaren.
Der genaue Einzeltermin ist 14 Tage vor Ausführung mit
dem Hausmeister abzustimmen.

Die Wartungs- und/oder Instandhaltungsarbeiten finden
im laufenden Betrieb statt. Dies ist bei der
Planung und den Arbeiten zu berücksichtigen.

Das für die Wartung nötige Zubehör, z.B. das
erforderliche Spezialwerkzeug (Schlüssel zur
Türbandeinstellung: Seite, Höhe und Tiefe) und
Wartungsprüfbücher für die Brand- und
Rauchschutztüren sind vom AN mitzuliefern.

Der Auftragnehmer hat grundsätzlich einen
Wartungsbericht für jede Brandschutztür bzw.
Rauchschutztür und Feststellanlage sowie bei den
besonders zu vergütenden Leistungen einen
Arbeitsbericht zu erstellen. Im Wartungsbericht sind
immer alle getroffenen Feststellungen über den
Zustand der Tür und über evtl. zukünftig notwendige
Instandsetzungsarbeiten anzugeben.
Die Wartungs-/ Arbeitsberichte sind nach Abschluss der
Arbeiten zwingend vom Auftraggeber zu
unterzeichen! Wartungsprotokolle müssen dem
Auftraggeber als pdf zur Verfügung gestellt werden.

Nach einer Wartung müssen immer an allen Türen und
Feststellanlagen Prüfplaketten angebracht
werden.

Gesetzlich erforderliche Unterlagen
(Übereinstimmungsnachweise, Fachunternehmererklärung,
Leistungserklärungen, Sicherungs-, Rettungskonzept
etc.) sind vom AN bereit zu halten.
Abgestimmte Gesprächsprotokolle werden
Vertragsbestandteil. Es sind keine weiteren
Schriftsätze
(z.B. die Aufhebung einer Behinderung) nötig.
Bei Befestigungen ist unbedingt auf Medienfreiheit
(z.B. Elektroleitungen, Rohre, etc.) zu achten.

### Titel 01 Wartungs- und Inspektionsleistungen im 1

*Hinweis*
Vertragsgegenstand:
Vergeben wird ein Vertrag für die Wartung und
Instandsetzung der
Brandschutz- und Rauchschutztüren In der Diensstelle
der KVB
München, Elsenheimerstr. 39.

Es handelt sich um insgesamt 255 Türen, einige mit
Feststellanlagen und zusätzlich um 9 Feststellanlagen
an
Standardtüren. Die genaue Anzahl der jeweils
unterschiedlichen
Türen ist den Positionen 01.1 ff. zu entnehmen.

Vertragslaufzeit und Wartungsintervall:
Der Wartungsvertrag soll insgesamt ab Januar 2027 für
4 Jahre
abgeschlossen werden, mit der Möglichkeit diesen
jeweils um ein
Jahr, für maximal 2 weitere Jahre zu verlängern.

Entsprechend der gesetzlichen Vorgaben sind die Türen
mindestens 1 x / Jahr zu prüfen.

Die nachfolgenden Positionen sind für 1 Wartung pro
Jahr für das
erste Jahr, 2027 zu berechnen.
In diesem Jahr sind 13 Türen mit 8 Feststellanlagen
weniger zu
warten, da diese noch in einem alten Vertrag gebunden
sind und
erst im zweiten Jahr hinzugenommen werden können.

Prüfumfang:
Die jährliche Wartung umfasst mehrere Aspekte:

Sichtprüfung: Kontrolle von mindestens jedem Türblatt,
Zarge,
Dichtungen, Beschlägen, Scharnieren und Türschlösser
auf
Beschädigungen, Verschleiß oder Rost.

Funktionsprüfung: Überprüfung, ob die Tür ordnungsgemäß
schließt, verriegelt und leicht gängig ist. Bei
kraftbetätigten
Türen wird der erforderliche Kraftaufwand zum Öffnen
gemessen.

Dichtheitsprüfung: Sicherstellung, dass Rauch und
Feuer im
Brandfall nicht durch die Tür dringen können.

Dokumentation: alle Prüfergebnisse müssen schriftlich
festgehalten werden und dienen als Nachweis für die
ordnungsgemäße Wartung. Dies kann im Schadensfall
relevant
sein.

Unbedingt zu beachten:
Es sind größere Sanierungsarbeiten mit
voraussichtlichem
Beginn Ende 2028 / Anfang 2029 geplant.
Daher ist es möglich, dass sich die Anzahl der zu
wartenden Türen
im Rahmen dieses Wartungsvertrages und damit auch die
Berechnungsgrundlage entsprechend verändert.

**01.1 Wartung/Inspektion T30-Tür**
Durchführung einer Wartung/Inspektion für 114
einflügelige
Brandschutztüren T30, alle ohne Feststellanlagen.
Für jede Tür ist ein Wartungsprotokoll zu erstellen.

Die Inspektions- und Wartungsarbeiten beinhalten
mindestens
folgende Arbeiten:
Inhalt des Kennzeichnungsschildes erfassen/überprüfen.

Türblatt: sichtbare Beschädigungen, Ausbeulungen,
Dellen; Absackung der
Türfüllung; Leichtgängigkeit Türflügel. Sitz des
Türelements prüfen, bei
abgesackten Türelement sind die Bandeinstellungen zu
korrigieren. Im Fall
einer Glasfüllung sind die Klotzungen der Glasfüllung
zu überprüfen und ggf.
zu korrigieren.

Zarge/Wandprofil: Beschädigungen aufnehmen;
Wandanschluss und
richtiger Sitz prüfen, ggf. korrigieren.

Glasscheibe: Überprüfen auf Sprünge, Risse, Einläufe,
Trübung und
Verfärbung; richtiger Sitz der Glasscheibe und
Halteleisten.

Sicherungsbolzen: müssen ca. 5 mm in die
Zargenaussparung eingreifen;
ggf. erneuern.

Alle Dichtprofile/Dichtungen/aufschäumende
Brandschutz-Dichtbänder
(Quellstreifen):
verschmutzte Dichtungen mit warmen Wasser und
Spülmittel reinigen (kein
Benzin, Benzol oder Terpentin) ggf. nach
Herstellerangaben
(Reinigungsempfehlungen des Herstellers);
Quellstreifen nach
Herstellerangaben reinigen;
Dichtprofile/Dichtungen/Quellstreifen auf
Beschädigung und Verschleiß prüfen; Schadhafte
Dichtungen und
Quellstreifen auswechseln; Vollständigkeit der
Dichtprofile /
Dichtungen/Quellstreifen überprüfen und ggf. ersetzen.

Drückergarnitur: Befestigung der Türdrücker,
Rossetten, Knauf etc.

Bänder: Bandbefestigung überprüfen; Bandbolzen
demontieren, reinigen und
einfetten (Herstellerangaben beachten).

Türschließer: Schließer, Schließerarm, Gleitschiene
auf festen Sitz prüfen;
Funktionen prüfen; Einstellungen des Türschließers
überprüfen/nachstellen;
Schließfunktion prüfen ob aus jedem Öffnungswinkel die
Tür sicher schließt.

Schloss: Schloss auf festen Sitz überprüfen; Falle und
Riegel, mit einen
Lappen, säubern und leicht nachfetten; Funktion der
Falle prüfen (Falle muss
mind. 6 mm in das Schließblech eingreifen); Kontrolle
des Fallenspiels.

Panikschloss/Panikbeschläge: Funktion des
Panikschlosses.

Zusätzliche einzurechnende Leistungen:
alle Anfahrten und Fahrtpauschalen
Material-Vorhaltekosten
Geräte, Werkzeuge und sonstige Betriebsmittel, die zur
Durchführung der
Arbeiten erforderlich sind
Material wie Abschmierstoffe (wie Silikon- und
Teflonspray),
Wartungsprüfbücher und Reinigungsmittel sind in den
Wartungskosten
inbegriffen und mit einzukalkulieren.
Schutzmaßnahmen des Bodens, Wände und
Einrichtungsgegenstände

Die Preisangabe betrifft die Wartung von 114 T-30
Türen pro
Stück, für 1 Jahr berechnet.
Menge: 114,000 St

**01.2 Wartung/Inspektion T90-Tür**
Durchführung einer Wartung/Inspektion für 50
Brandschutztüren T90, einflügelig und ohne
Feststellanlagen.
Für jede Tür ist ein Wartungsprotokoll zu erstellen.

Die Inspektions- und Wartungsarbeiten beinhalten
mindestens folgende Arbeiten:

Inhalt des Kennzeichnungsschildes erfassen/überprüfen.

Türblatt: sichtbare Beschädigungen, Ausbeulungen,
Dellen;
Absackung der Türfüllung; Leichtgängigkeit Türflügel.
Sitz des
Türelements prüfen, bei abgesackten Türelement sind die
Bandeinstellungen zu korrigieren. Im Fall einer
Glasfüllung sind
die Klotzungen der Glasfüllung zu überprüfen und ggf.
zu
korrigieren.

Zarge/Wandprofil: Beschädigungen aufnehmen;
Wandanschluss und richtiger Sitz prüfen, ggf.
korrigieren.

Glasscheibe: Überprüfen auf Sprünge, Risse, Einläufe,
Trübung
und Verfärbung; richtiger Sitz der Glasscheibe und
Halteleisten.

Sicherungsbolzen: müssen ca. 5 mm in die
Zargenaussparung
eingreifen; ggf. erneuern.

Alle Dichtprofile/Dichtungen/aufschäumende
Brandschutz-Dichtbänder (Quellstreifen): verschmutzte
Dichtungen mit warmen Wasser und Spülmittel reinigen
(kein
Benzin, Benzol oder Terpentin) ggf. nach
Herstellerangaben
(Reinigungsempfehlungen des Herstellers);
Quellstreifen nach
Herstellerangaben reinigen;
Dichtprofile/Dichtungen/Quellstreifen auf Beschädigung
und
Verschleiß prüfen; Schadhafte Dichtungen und
Quellstreifen
auswechseln; Vollständigkeit der Dichtprofile /
Dichtungen/Quellstreifen überprüfen und ggf. ersetzen.

Drückergarnitur: Befestigung der Türdrücker,
Rossetten, Knauf
etc.

Bänder: Bandbefestigung überprüfen; Bandbolzen
demontieren,
reinigen und einfetten (Herstellerangaben beachten).

Türschließer: Schließer, Schließerarm, Gleitschiene
auf festen
Sitz prüfen; Funktionen prüfen; Einstellungen des
Türschließers
überprüfen/nachstellen; Schließfunktion prüfen ob aus
jedem
Öffnungswinkel die Tür sicher schließt.

Schloss: Schloss auf festen Sitz überprüfen; Falle und
Riegel,
mit einen Lappen, säubern und leicht nachfetten;
Funktion der
Falle prüfen (Falle muss mind. 6 mm in das Schließblech
eingreifen); Kontrolle des Fallenspiels.
Panikschloss/Panikbeschläge: Funktion des
Panikschlosses.

Zusätzliche einzurechnende Leistungen:
alle Anfahrten und Fahrtpauschalen
Material-Vorhaltekosten
Geräte, Werkzeuge und sonstige Betriebsmittel, die zur
Durchführung der Arbeiten erforderlich sind
Material wie Abschmierstoffe (wie Silikon- und
Teflonspray),
Wartungsprüfbücher und Reinigungsmittel, sind in den
Wartungskosten inbegriffen und mit einzukalkulieren.
Schutzmaßnahmen des Bodens, Wände und
Einrichtungsgegenstände

Die Preisangabe betrifft die Wartung der 50 Türen pro
Stück, für
1 Jahr berechnet.
Menge: 50,000 St

**01.3 Wartung/Inspektion RS-Tür**
Durchführung einer Wartung/Inspektion für 20
einflügelige
Rauchschutztüren (RS), alle ohne Feststellanlagen.

Rauchschutztüren bzw. Feuerschutztüren sind wie
Brandschutztüren speziell konstruierte Türen, die die
Ausbreitung von Feuer innerhalb eines Gebäudes
verhindern
oder verzögern. Zusätzlich umfassen Rauchschutztüren
die
Kontrolle von Rauch durch intumeszierende Dichtungen,
die
sich bei Hitze ausdehnen und das Eindringen von Rauch
verhindern.
Entscheidend ist hier die Dichtheit, d.h.,
Rauchschutztüren
müssen rauchdicht schließen.

Für jede Tür ist ein Wartungsprotokoll zu erstellen
und die
jeweilige Typen-Kennzeichnung der Tür ist im
Wartungsprotokoll festzuhalten.

Die Inspektions- und Wartungsarbeiten beinhalten
mindestens
folgende Arbeiten:

Inhalt des Kennzeichnungsschildes erfassen/überprüfen.

Türblatt: sichtbare Beschädigungen, Ausbeulungen,
Dellen;
Absackung der Türfüllung; Leichtgängigkeit Türflügel.
Sitz des
Türelements prüfen, bei abgesackten Türelement sind die
Bandeinstellungen zu korrigieren. Im Fall einer
Glasfüllung sind
die Klotzungen der Glasfüllung zu überprüfen und ggf.
zu
korrigieren.

Zarge/Wandprofil: Beschädigungen aufnehmen;
Wandanschluss und richtiger Sitz prüfen, ggf.
korrigieren.

Glasscheibe: Überprüfen auf Sprünge, Risse, Einläufe,
Trübung
und Verfärbung; richtiger Sitz der Glasscheibe und
Halteleisten.

Sicherungsbolzen: müssen ca. 5 mm in die
Zargenaussparung
eingreifen; ggf. erneuern.

Alle Dichtprofile/Dichtungen/aufschäumende
Brandschutz-Dichtbänder (Quellstreifen): verschmutzte
Dichtungen mit warmen Wasser und Spülmittel reinigen
(kein
Benzin, Benzol oder Terpentin) ggf. nach
Herstellerangaben
(Reinigungsempfehlungen des Herstellers sind
vorzulegen);
Quellstreifen nach Herstellerangaben reinigen;
Dichtprofile/Dichtungen/Quellstreifen auf Beschädigung
und
Verschleiß prüfen; Schadhafte Dichtungen und
Quellstreifen
auswechseln; Vollständigkeit der
Dichtprofile/Dichtungen/Quellstreifen überprüfen und
ggf.
ersetzen.

Überprüfung der absenkbaren Bodendichtung und Schwelle
(vollkommene Dichtigkeit bei geschlossener Tür);
Anpressdruck
der Bodendichtung evtl. nachstellen.

Drückergarnitur: Befestigung der Türdrücker,
Rossetten, Knauf
etc.

Bänder: Bandbefestigung überprüfen; Bandbolzen
demontieren,
reinigen und einfetten (Herstellerangaben beachten).

Türschließer: Schließer, Schließerarm, Gleitschiene
auf festen
Sitz prüfen; Funktionen prüfen; Einstellungen des
Türschließers
überprüfen/nachstellen; Schließfunktion prüfen ob aus
jedem
Öffnungswinkel die Tür sicher schließt.

Schließfolgeregler: Alle Bauteile auf festen Sitz
überprüfen;
Schließfolgeregelung überprüfen/nachstellen.

Schloss: Schloss auf festen Sitz überprüfen; Falle und
Riegel,
mit einen Lappen, säubern und leicht nachfetten;
Funktion der
Falle prüfen (Falle muss mind. 6 mm in das Schließblech
eingreifen); Kontrolle des Fallenspiels.

Panikschloss/Panikbeschläge: Funktion des
Panikschlosses.

Zusätzliche einzurechnende Leistungen:
alle Anfahrten und Fahrtpauschalen
Material-Vorhaltekosten
Geräte, Werkzeuge und sonstige Betriebsmittel, die zur
Durchführung der Arbeiten erforderlich sind
Material wie Abschmierstoffe (wie Silikon- und
Teflonspray),
Wartungsprüfbücher und Reinigungsmittel, sind in den
Wartungskosten inbegriffen und mit einzukalkulieren.
Schutzmaßnahmen des Bodens, Wände und
Einrichtungsgegenstände

Die Preisangabe betrifft die Wartung der 20 Türen pro
Stück, für
1 Jahr berechnet.
Menge: 20,000 St

**01.4 Wartung/Inspektion T30-Tür 2-flg. ohne FSA**
Durchführung einer Wartung/Inspektion für 41
Brandschutztüren T30 2-flg, ohne Feststellanlagen.
Für jede Tür ist ein Wartungsprotokoll zu erstellen.

Die Inspektions- und Wartungsarbeiten beinhalten
mindestens
folgende Arbeiten:

Inhalt des Kennzeichnungsschildes erfassen/überprüfen.

Sowohl die Gangflügel, wie auch Standflügel und die
Schließfolgeregelung sind zu überprüfen, die Seite der
jeweiligen Flügel, Öffnungsrichtung und Fluchtrichtung
sind
festzuhalten.

Türblatt: sichtbare Beschädigungen, Ausbeulungen,
Dellen;
Absackung der Türfüllung; Leichtgängigkeit Türflügel.
Sitz des
Türelements prüfen, bei abgesackten Türelement sind die
Bandeinstellungen zu korrigieren. Im Fall einer
Glasfüllung sind
die Klotzungen der Glasfüllung zu überprüfen und ggf.
zu
korrigieren.

Zarge/Wandprofil: Beschädigungen aufnehmen;
Wandanschluss und richtiger Sitz prüfen, ggf.
korrigieren.

Glasscheibe: Überprüfen auf Sprünge, Risse, Einläufe,
Trübung
und Verfärbung; richtiger Sitz der Glasscheibe und
Halteleisten.

Sicherungsbolzen: müssen ca. 5 mm in die
Zargenaussparung
eingreifen; ggf. erneuern.

Alle Dichtprofile/Dichtungen/aufschäumende
Brandschutz-Dichtbänder (Quellstreifen): verschmutzte
Dichtungen mit warmen Wasser und Spülmittel reinigen
(kein
Benzin, Benzol oder Terpentin) ggf. nach
Herstellerangaben
(Reinigungsempfehlungen des Herstellers sind
vorzulegen);
Quellstreifen nach Herstellerangaben reinigen;
Dichtprofile/Dichtungen/Quellstreifen auf Beschädigung
und
Verschleiß prüfen; Schadhafte Dichtungen und
Quellstreifen
auswechseln;
Vollständigkeit der
Dichtprofile/Dichtungen/Quellstreifen
überprüfen und ggf. ersetzen.
Drückergarnitur: Befestigung der Türdrücker,
Rossetten, Knauf
etc.

Bänder: Bandbefestigung überprüfen; Bandbolzen
demontieren,
reinigen und einfetten (Herstellerangaben beachten).

Türschließer: Schließer, Schließerarm, Gleitschiene
auf festen
Sitz prüfen; Funktionen prüfen; Einstellungen des
Türschließers
überprüfen/nachstellen; Schließfunktion prüfen ob aus
jedem
Öffnungswinkel die Tür sicher schließt.

Schloss: Schloss auf festen Sitz überprüfen; Falle und
Riegel,
mit einen Lappen, säubern und leicht nachfetten;
Funktion der
Falle prüfen (Falle muss mind. 6 mm in das Schließblech
eingreifen); Kontrolle des Fallenspiels.

Panikschloss/Panikbeschläge: Funktion des
Panikschlosses.

Zusätzliche einzurechnende Leistungen:
alle Anfahrten und Fahrtpauschalen
Material-Vorhaltekosten
Geräte, Werkzeuge und sonstige Betriebsmittel, die zur
Durchführung der Arbeiten erforderlich sind
Material wie Abschmierstoffe (wie Silikon- und
Teflonspray),
Wartungsprüfbücher und Reinigungsmittel, sind in den
Wartungskosten inbegriffen und mit einzukalkulieren.
Schutzmaßnahmen des Bodens, Wände und
Einrichtungsgegenstände

Die Preisangabe betrifft die Wartung der 41 Türen pro
Stück, für
1 Jahr berechnet.
Menge: 41,000 St

**01.5 Wartung/Inspektion T30-Tür 2 flg. mit FSA**
Durchführung einer Wartung/Inspektion für 2
Brandschutztüren T30 2-flg, jeweils mit
Feststellanlage.
Für jede Tür ist ein Wartungsprotokoll zu erstellen.

Die Inspektions- und Wartungsarbeiten beinhalten
mindestens
folgende Arbeiten:

Inhalt des Kennzeichnungsschildes erfassen/überprüfen.

Sowohl die Gangflügel, wie auch Standflügel und die
Schließfolgeregelung sind zu überprüfen, die Seite der
jeweiligen Flügel, Öffnungsrichtung und Fluchtrichtung
sind
festzuhalten.

Türblatt: sichtbare Beschädigungen, Ausbeulungen,
Dellen;
Absackung der Türfüllung; Leichtgängigkeit Türflügel.
Sitz des
Türelements prüfen, bei abgesackten Türelement sind die
Bandeinstellungen zu korrigieren. Im Fall einer
Glasfüllung sind
die Klotzungen der Glasfüllung zu überprüfen und ggf.
zu
korrigieren.

Zarge/Wandprofil: Beschädigungen aufnehmen;
Wandanschluss und richtiger Sitz prüfen, ggf.
korrigieren.

Glasscheibe: Überprüfen auf Sprünge, Risse, Einläufe,
Trübung
und Verfärbung; richtiger Sitz der Glasscheibe und
Halteleisten.

Sicherungsbolzen: müssen ca. 5 mm in die
Zargenaussparung
eingreifen; ggf. erneuern.

Alle Dichtprofile/Dichtungen/aufschäumende
Brandschutz-Dichtbänder (Quellstreifen): verschmutzte
Dichtungen mit warmen Wasser und Spülmittel reinigen
(kein
Benzin, Benzol oder Terpentin) ggf. nach
Herstellerangaben
(Reinigungsempfehlungen des Herstellers sind
vorzulegen);
Quellstreifen nach Herstellerangaben reinigen;
Dichtprofile/Dichtungen/Quellstreifen auf Beschädigung
und
Verschleiß prüfen; Schadhafte Dichtungen und
Quellstreifen
auswechseln;
Vollständigkeit der
Dichtprofile/Dichtungen/Quellstreifen
überprüfen und ggf. ersetzen.

Drückergarnitur: Befestigung der Türdrücker,
Rossetten, Knauf
etc.

Bänder: Bandbefestigung überprüfen; Bandbolzen
demontieren,
reinigen und einfetten (Herstellerangaben beachten).

Türschließer: Schließer, Schließerarm, Gleitschiene
auf festen
Sitz prüfen; Funktionen prüfen; Einstellungen des
Türschließers
überprüfen/nachstellen; Schließfunktion prüfen ob aus
jedem
Öffnungswinkel die Tür sicher schließt.

Schloss: Schloss auf festen Sitz überprüfen; Falle und
Riegel,
mit einen Lappen, säubern und leicht nachfetten;
Funktion der
Falle prüfen (Falle muss mind. 6 mm in das Schließblech
eingreifen); Kontrolle des Fallenspiels.

Panikschloss/Panikbeschläge: Funktion des
Panikschlosses.

Feststellanlagen (Hersteller ist GEZE) müssen
entsprechend
der VDMA-Arbeitskarte 24186-7, nach Zulassungsbescheid
und
Herstellerangaben mindestens wie folgt geprüft und
gewartet
werden:

Bereitstellung und Führung der Prüfunterlagen
Zertifizierung durch Anbringen Prüfplakette
Feststelleinheit mit allen Anlagenkomponenten auf
Verschmutzung, Korrosion und festen Sitz der
Befestigung
prüfen.
Reinigen der funktionsrelevanten Bestandteile, sofern
deren
Verschmutzung zur Beeinträchtigung führen kann
Tür auf Leichtgängigkeit prüfen
Beleuchtung des Systems prüfen
Kontrolle der Anschlüsse / Kabeleinführungen auf
Beschädigungen
Elektrische Installation prüfen mit
Versorgungsspannung und
Betriebsspannung
Funktionsprüfung des automatischen Melders mit
manueller
Auslösung durch Rauch (Prüfgas)
Spannungsausfall kontrollieren, Simulation durch
Unterbrechung der Stromversorgung und durch Entfernen
eines Melders

Zusätzliche einzurechnende Leistungen:
alle Anfahrten und Fahrtpauschalen
Material-Vorhaltekosten
Geräte, Werkzeuge und sonstige Betriebsmittel, die zur
Durchführung der Arbeiten erforderlich sind
Material wie Abschmierstoffe (wie Silikon- und
Teflonspray),
Wartungsprüfbücher und Reinigungsmittel, sind in den
Wartungskosten inbegriffen und mit einzukalkulieren.
Schutzmaßnahmen des Bodens, Wände und
Einrichtungsgegenstände

Die Preisangabe betrifft die Wartung der 2 Türen pro
Stück, für
1 Jahr berechnet.
Menge: 2,000 St

**01.6 Wartung/Inspektion T90-Tür 2-flg. ohne FSA**
Durchführung einer Wartung/Inspektion für 1
Brandschutztür
T90, zweiflügelig und ohne Feststellanlage.
Für jede Tür ist ein Wartungsprotokoll zu erstellen.

Die Inspektions- und Wartungsarbeiten beinhalten
mindestens folgende Arbeiten:
Inhalt des Kennzeichnungsschildes erfassen/überprüfen.

Türblatt: sichtbare Beschädigungen, Ausbeulungen,
Dellen;
Absackung der Türfüllung; Leichtgängigkeit Türflügel.
Sitz des
Türelements prüfen, bei abgesackten Türelement sind die
Bandeinstellungen zu korrigieren. Im Fall einer
Glasfüllung sind
die Klotzungen der Glasfüllung zu überprüfen und ggf.
zu
korrigieren.

Zarge/Wandprofil: Beschädigungen aufnehmen;
Wandanschluss und richtiger Sitz prüfen, ggf.
korrigieren.

Glasscheibe: Überprüfen auf Sprünge, Risse, Einläufe,
Trübung
und Verfärbung; richtiger Sitz der Glasscheibe und
Halteleisten.

Sicherungsbolzen: müssen ca. 5 mm in die
Zargenaussparung
eingreifen; ggf. erneuern.

Alle Dichtprofile/Dichtungen/aufschäumende
Brandschutz-Dichtbänder (Quellstreifen): verschmutzte
Dichtungen mit warmen Wasser und Spülmittel reinigen
(kein
Benzin, Benzol oder Terpentin) ggf. nach
Herstellerangaben
(Reinigungsempfehlungen des Herstellers);
Quellstreifen nach
Herstellerangaben reinigen;
Dichtprofile/Dichtungen/Quellstreifen auf Beschädigung
und
Verschleiß prüfen; Schadhafte Dichtungen und
Quellstreifen
auswechseln; Vollständigkeit der Dichtprofile /
Dichtungen/Quellstreifen überprüfen und ggf. ersetzen.
Drückergarnitur: Befestigung der Türdrücker,
Rossetten, Knauf
etc.
Bänder: Bandbefestigung überprüfen; Bandbolzen
demontieren,
reinigen und einfetten (Herstellerangaben beachten).

Türschließer: Schließer, Schließerarm, Gleitschiene
auf festen
Sitz prüfen; Funktionen prüfen; Einstellungen des
Türschließers
überprüfen/nachstellen; Schließfunktion prüfen ob aus
jedem
Öffnungswinkel die Tür sicher schließt.

Schloss: Schloss auf festen Sitz überprüfen; Falle und
Riegel,
mit einen Lappen, säubern und leicht nachfetten;
Funktion der
Falle prüfen (Falle muss mind. 6 mm in das Schließblech
eingreifen); Kontrolle des Fallenspiels.
Panikschloss/Panikbeschläge: Funktion des
Panikschlosses.

Zusätzliche einzurechnende Leistungen:
alle Anfahrten und Fahrtpauschalen
Material-Vorhaltekosten
Geräte, Werkzeuge und sonstige Betriebsmittel, die zur
Durchführung der Arbeiten erforderlich sind
Material wie Abschmierstoffe (wie Silikon- und
Teflonspray),
Wartungsprüfbücher und Reinigungsmittel, sind in den
Wartungskosten inbegriffen und mit einzukalkulieren.
Schutzmaßnahmen des Bodens, Wände und
Einrichtungsgegenstände

Die Preisangabe betrifft die Wartung der 1 Tür für 1
Jahr
berechnet.
Menge: 1,000 St

**01.7 Wartung/Inspektion RS-Tür 2-flg. ohne FSA**
Durchführung einer Wartung/Inspektion für 13
Rauchschutztüren 2-flg., ohne Feststellanlage.

Entsprechend der Angaben aus der Position 01.3 sind
Rauchschutztüren bzw. Feuerschutztüren wie
Brandschutztüren
speziell konstruierte Türen, die die Ausbreitung von
Feuer
innerhalb eines Gebäudes verhindern oder verzögern.
Zusätzlich umfassen Rauchschutztüren die Kontrolle von
Rauch
durch intumeszierende Dichtungen, die sich bei Hitze
ausdehnen und das Eindringen von Rauch verhindern.
Entscheidend ist hier die Dichtheit, d.h.,
Rauchschutztüren
müssen rauchdicht schließen.

Für jede Tür ist ein Wartungsprotokoll zu erstellen
und die
jeweilige Typen-Kennzeichnung der Tür ist im
Wartungsprotokoll festzuhalten.

Die Inspektions- und Wartungsarbeiten beinhalten
mindestens folgende Arbeiten:

Inhalt des Kennzeichnungsschildes erfassen/überprüfen.

Sowohl Gangflügel, wie auch Standflügel und die
Schließfolgeregelung sind zu  überprüfen, die Seite der
jeweiligen Flügel, Öffnungsrichtung und Fluchtrichtung
sind
festzuhalten.

Türblatt: sichtbare Beschädigungen, Ausbeulungen,
Dellen;
Absackung der Türfüllung; Leichtgängigkeit Türflügel.
Sitz des
Türelements prüfen, bei abgesackten Türelement sind die
Bandeinstellungen zu korrigieren. Im Fall einer
Glasfüllung sind
die Klotzungen der Glasfüllung zu überprüfen und ggf.
zu
korrigieren.

Zarge/Wandprofil: Beschädigungen aufnehmen;
Wandanschluss und richtiger Sitz prüfen, ggf.
korrigieren.

Glasscheibe: Überprüfen auf Sprünge, Risse, Einläufe,
Trübung
und Verfärbung; richtiger Sitz der Glasscheibe und
Halteleisten.

Sicherungsbolzen: müssen ca. 5 mm in die
Zargenaussparung
eingreifen; ggf. erneuern.

Alle Dichtprofile/Dichtungen/aufschäumende
Brandschutz-Dichtbänder (Quellstreifen): verschmutzte
Dichtungen mit warmen Wasser und Spülmittel reinigen
(kein
Benzin, Benzol oder Terpentin) ggf. nach
Herstellerangaben
(Reinigungsempfehlungen des Herstellers sind
vorzulegen);
Quellstreifen nach Herstellerangaben reinigen;
Dichtprofile/Dichtungen/Quellstreifen auf Beschädigung
und
Verschleiß prüfen; Schadhafte Dichtungen und
Quellstreifen
auswechseln;
Vollständigkeit der
Dichtprofile/Dichtungen/Quellstreifen
überprüfen und ggf. ersetzen.

Drückergarnitur: Befestigung der Türdrücker,
Rossetten, Knauf
etc.

Bänder: Bandbefestigung überprüfen; Bandbolzen
demontieren,
reinigen und einfetten (Herstellerangaben beachten).

Türschließer: Schließer, Schließerarm, Gleitschiene
auf festen
Sitz prüfen; Funktionen prüfen; Einstellungen des
Türschließers
überprüfen/nachstellen; Schließfunktion prüfen ob aus
jedem
Öffnungswinkel die Tür sicher schließt.

Schloss: Schloss auf festen Sitz überprüfen; Falle und
Riegel,
mit einen Lappen, säubern und leicht nachfetten;
Funktion der
Falle prüfen (Falle muss mind. 6 mm in das Schließblech
eingreifen); Kontrolle des Fallenspiels.

Panikschloss/Panikbeschläge: Funktion des
Panikschlosses.

Zusätzliche einzurechnende Leistungen:
alle Anfahrten und Fahrtpauschalen
Material-Vorhaltekosten
Geräte, Werkzeuge und sonstige Betriebsmittel, die zur
Durchführung der Arbeiten erforderlich sind
Material wie Abschmierstoffe (wie Silikon- und
Teflonspray),
Wartungsprüfbücher und Reinigungsmittel, sind in den
Wartungskosten inbegriffen und mit einzukalkulieren.
Schutzmaßnahmen des Bodens, Wände und
Einrichtungsgegenstände

Die Preisangabe betrifft die Wartung der 13 RS-Türen
pro
Stück, für das erste Jahr berechnet.
Menge: 13,000 St

**01.8 Wartung/Inspektion RS-Tür 2-flg. mit FSA**
Durchführung einer Wartung/Inspektion für 1
Rauchschutztür
2-flg, mit Feststellanlage.

Entsprechend der Angaben aus der Position 01.3 sind
Rauchschutztüren bzw. Feuerschutztüren wie
Brandschutztüren
speziell konstruierte Türen, die die Ausbreitung von
Feuer
innerhalb eines Gebäudes verhindern oder verzögern.
Zusätzlich umfassen Rauchschutztüren die Kontrolle von
Rauch
durch intumeszierende Dichtungen, die sich bei Hitze
ausdehnen und das Eindringen von Rauch verhindern.
Entscheidend ist hier die Dichtheit, d.h.,
Rauchschutztüren
müssen rauchdicht schließen.

Für jede Tür ist ein Wartungsprotokoll zu erstellen
und die
jeweilige Typen-Kennzeichnung der Tür ist im
Wartungsprotokoll festzuhalten.

Die Inspektions- und Wartungsarbeiten beinhalten
mindestens folgende Arbeiten:

Inhalt des Kennzeichnungsschildes erfassen/überprüfen.

Sowohl Gangflügel, wie auch Standflügel und die
Schließfolgeregelung sind zu  überprüfen, die Seite der
jeweiligen Flügel, Öffnungsrichtung und Fluchtrichtung
sind
festzuhalten.

Türblatt: sichtbare Beschädigungen, Ausbeulungen,
Dellen;
Absackung der Türfüllung; Leichtgängigkeit Türflügel.
Sitz des
Türelements prüfen, bei abgesackten Türelement sind die
Bandeinstellungen zu korrigieren. Im Fall einer
Glasfüllung sind
die Klotzungen der Glasfüllung zu überprüfen und ggf.
zu
korrigieren.

Zarge/Wandprofil: Beschädigungen aufnehmen;
Wandanschluss und richtiger Sitz prüfen, ggf.
korrigieren.

Glasscheibe: Überprüfen auf Sprünge, Risse, Einläufe,
Trübung
und Verfärbung; richtiger Sitz der Glasscheibe und
Halteleisten.

Sicherungsbolzen: müssen ca. 5 mm in die
Zargenaussparung
eingreifen; ggf. erneuern.

Alle Dichtprofile/Dichtungen/aufschäumende
Brandschutz-Dichtbänder (Quellstreifen): verschmutzte
Dichtungen mit warmen Wasser und Spülmittel reinigen
(kein
Benzin, Benzol oder Terpentin) ggf. nach
Herstellerangaben
(Reinigungsempfehlungen des Herstellers sind
vorzulegen);
Quellstreifen nach Herstellerangaben reinigen;
Dichtprofile/Dichtungen/Quellstreifen auf Beschädigung
und
Verschleiß prüfen; Schadhafte Dichtungen und
Quellstreifen
auswechseln;
Vollständigkeit der
Dichtprofile/Dichtungen/Quellstreifen
überprüfen und ggf. ersetzen.

Drückergarnitur: Befestigung der Türdrücker,
Rossetten, Knauf
etc.

Bänder: Bandbefestigung überprüfen; Bandbolzen
demontieren,
reinigen und einfetten (Herstellerangaben beachten).

Türschließer: Schließer, Schließerarm, Gleitschiene
auf festen
Sitz prüfen; Funktionen prüfen; Einstellungen des
Türschließers
überprüfen/nachstellen; Schließfunktion prüfen ob aus
jedem
Öffnungswinkel die Tür sicher schließt.

Schloss: Schloss auf festen Sitz überprüfen; Falle und
Riegel,
mit einen Lappen, säubern und leicht nachfetten;
Funktion der
Falle prüfen (Falle muss mind. 6 mm in das Schließblech
eingreifen); Kontrolle des Fallenspiels.

Panikschloss/Panikbeschläge: Funktion des
Panikschlosses.

Feststellanlagen (Hersteller ist GEZE) müssen
entsprechend
der VDMA-Arbeitskarte 24186-7, nach Zulassungsbescheid
und
Herstellerangaben mindestens wie folgt geprüft und
gewartet
werden:

Bereitstellung und Führung der Prüfunterlagen
Zertifizierung durch Anbringen Prüfplakette
Feststelleinheit mit allen Anlagenkomponenten auf
Verschmutzung, Korrosion und festen Sitz der
Befestigung
prüfen.
Reinigen der funktionsrelevanten Bestandteile, sofern
deren
Verschmutzung zur Beeinträchtigung führen kann
Tür auf Leichtgängigkeit prüfen
Beleuchtung des Systems prüfen
Kontrolle der Anschlüsse / Kabeleinführungen auf
Beschädigungen
Elektrische Installation prüfen mit
Versorgungsspannung und
Betriebsspannung
Funktionsprüfung des automatischen Melders mit
manueller
Auslösung durch Rauch (Prüfgas)
Spannungsausfall kontrollieren, Simulation durch
Unterbrechung der Stromversorgung und durch Entfernen
eines Melders

Zusätzliche einzurechnende Leistungen:
alle Anfahrten und Fahrtpauschalen
Material-Vorhaltekosten
Geräte, Werkzeuge und sonstige Betriebsmittel, die zur
Durchführung der Arbeiten erforderlich sind
Material wie Abschmierstoffe (wie Silikon- und
Teflonspray),
Wartungsprüfbücher und Reinigungsmittel, sind in den
Wartungskosten inbegriffen und mit einzukalkulieren.
Schutzmaßnahmen des Bodens, Wände und
Einrichtungsgegenstände

Die Preisangabe betrifft die Wartung der 1 RS-Tür für
1 Jahr
berechnet.
Menge: 1,000 St

**01.9 Feststellanlagen an Standardtüren**
Es müssen gesondert 9 Feststellanlagen (Hersteller ist
GEZE)
an Standardtüren entsprechend der VDMA-Arbeitskarte
24186-7 und nach Zulassungsbescheid sowie
Herstellerangaben mindestens wie folgt geprüft und
gewartet
werden:

Bereitstellung und Führung der Prüfunterlagen
Zertifizierung durch Anbringen Prüfplakette
Feststelleinheit mit allen Anlagenkomponenten  auf
Verschmutzung, Korrosion und festen Sitz der
Befestigung
prüfen.
Reinigen der funktionsrelevanten Bestandteile, sofern
deren
Verschmutzung zur Beeinträchtigung führen kann
Tür auf Leichtgängigkeit prüfen
Beleuchtung des Systems prüfen
Kontrolle der Anschlüsse / Kabeleinführungen auf
Beschädigungen
Elektrische Installation prüfen mit
Versorgungsspannung und
Betriebsspannung
Funktionsprüfung des automatischen Melders mit
manueller
Auslösung durch Rauch (Prüfgas)
Spannungsausfall kontrollieren, Simulation durch
Unterbrechung der Stromversorgung und durch Entfernen
eines Melders

Zusätzliche einzurechnende Leistungen:
alle Anfahrten und Fahrtpauschalen
Material-Vorhaltekosten
Geräte, Werkzeuge und sonstige Betriebsmittel, die zur
Durchführung der Arbeiten erforderlich sind
Material wie Abschmierstoffe (wie Silikon- und
Teflonspray),
Wartungsprüfbücher und Reinigungsmittel, sind in den
Wartungskosten inbegriffen und mit einzukalkulieren.
Schutzmaßnahmen des Bodens, Wände und
Einrichtungsgegenstände

Die Preisangabe betrifft 9 Feststellanlagen für das
erste Jahr
2027 pro Stück, mit einer Wartung im Jahr.
Menge: 9,000 St

### Titel 02 Wartungs- und Inspektionsleistungen 2. b

*Hinweis*
Vertragslaufzeit und Wartungsintervall:
Die nachfolgenden Positionen sind bei 1 Wartung pro
Jahr für die
Jahre 2028 bis 2030, also für das 2. bis 4. Jahr zu
berechnen.

Prüfumfang:
Entsprechend der gesetzlichen Vorgaben sind die Türen
mindestens 1 x / Jahr zu prüfen.

Die jährliche Wartung umfasst entsprechend der Angaben
aus der
Position 01 mehrere Aspekte:
Sichtprüfung - Funktionsprüfung - Dichtheitsprüfung und
Dokumentation.

Unbedingt zu beachten:

Aufgrund geplanter größerer Sanierungsarbeiten mit
voraussichtlichem Beginn Ende 2028 / Anfang 2029 ist es
möglich, dass sich die Anzahl der zu wartenden Türen im
Rahmen dieses Wartungsvertrages und damit auch die
Berechnungsgrundlage entsprechend verändert. Dies
bitten wir
zu berücksichtigen.

**02.1 Wartung/Inspektion T30-Tür**
Durchführung einer Wartung/Inspektion für 116
einflügelige
Brandschutztüren T30, alle ohne Feststellanlagen.
Für jede Tür ist ein Wartungsprotokoll zu erstellen.

Die Inspektions- und Wartungsarbeiten sind
entsprechend der
Angaben von Position 01.1 auszuführen.

Zusätzliche einzurechnende Leistungen:
alle Anfahrten und Fahrtpauschalen
Material-Vorhaltekosten
Geräte, Werkzeuge und sonstige Betriebsmittel, die zur
Durchführung der
Arbeiten erforderlich sind
Material wie Abschmierstoffe (wie Silikon- und
Teflonspray),
Wartungsprüfbücher und Reinigungsmittel sind in den
Wartungskosten
inbegriffen und mit einzukalkulieren.
Schutzmaßnahmen des Bodens, Wände und
Einrichtungsgegenstände

Die Preisangabe betrifft die Wartung der 116 Türen pro
Stück
auf 3 Jahre berechnet.
Menge: 348,000 St

**02.2 Wartung/Inspektion T90-Tür**
Durchführung einer Wartung/Inspektion für 50
Brandschutztüren T90, einflügelig und ohne
Feststellanlagen.
Für jede Tür ist ein Wartungsprotokoll zu erstellen.

Die Inspektions- und Wartungsarbeiten sind
entsprechend der
Angaben von Position 01.2 auszuführen.

Zusätzliche einzurechnende Leistungen:
alle Anfahrten und Fahrtpauschalen
Material-Vorhaltekosten
Geräte, Werkzeuge und sonstige Betriebsmittel, die zur
Durchführung der Arbeiten erforderlich sind
Material wie Abschmierstoffe (wie Silikon- und
Teflonspray),
Wartungsprüfbücher und Reinigungsmittel, sind in den
Wartungskosten inbegriffen und mit einzukalkulieren.
Schutzmaßnahmen des Bodens, Wände und
Einrichtungsgegenstände

Die Preisangabe betrifft die Wartung der 50 Türen pro
Stück auf
3 Jahre berechnet.
Menge: 150,000 St

**02.3 Wartung/Inspektion RS-Tür**
Durchführung einer Wartung/Inspektion für 20
einflügelige
Rauchschutztüren (RS), ohne Feststellanlagen.

Rauchschutztüren bzw. Feuerschutztüren sind wie
Brandschutztüren speziell konstruierte Türen, die die
Ausbreitung von Feuer innerhalb eines Gebäudes
verhindern
oder verzögern. Zusätzlich umfassen Rauchschutztüren
die
Kontrolle von Rauch durch intumeszierende Dichtungen,
die
sich bei Hitze ausdehnen und das Eindringen von Rauch
verhindern.
Entscheidend ist hier die Dichtheit, d.h.,
Rauchschutztüren
müssen rauchdicht schließen.

Für jede Tür ist ein Wartungsprotokoll zu erstellen
und die
jeweilige Typen-Kennzeichnung der Tür ist im
Wartungsprotokoll festzuhalten.

Die Inspektions- und Wartungsarbeiten sind
entsprechend der
Angaben von Position 01.3 auszuführen.

Zusätzliche einzurechnende Leistungen:
alle Anfahrten und Fahrtpauschalen
Material-Vorhaltekosten
Geräte, Werkzeuge und sonstige Betriebsmittel, die zur
Durchführung der Arbeiten erforderlich sind
Material wie Abschmierstoffe (wie Silikon- und
Teflonspray),
Wartungsprüfbücher und Reinigungsmittel, sind in den
Wartungskosten inbegriffen und mit einzukalkulieren.
Schutzmaßnahmen des Bodens, Wände und
Einrichtungsgegenstände

Die Preisangabe betrifft die Wartung der 20 Türen pro
Stück auf
3 Jahre berechnet.
Menge: 60,000 St

**02.4 Wartung/Inspektion T30-Tür 2-flg. ohne FSA**
Durchführung einer Wartung/Inspektion für 44
Brandschutztüren T30 2-flg, ohne Feststellanlagen.
Für jede Tür ist ein Wartungsprotokoll zu erstellen.

Die Inspektions- und Wartungsarbeiten sind
entsprechend der
Angaben von Position 01.4 auszuführen.

Zusätzliche einzurechnende Leistungen:
alle Anfahrten und Fahrtpauschalen
Material-Vorhaltekosten
Geräte, Werkzeuge und sonstige Betriebsmittel, die zur
Durchführung der Arbeiten erforderlich sind
Material wie Abschmierstoffe (wie Silikon- und
Teflonspray),
Wartungsprüfbücher und Reinigungsmittel, sind in den
Wartungskosten inbegriffen und mit einzukalkulieren.
Schutzmaßnahmen des Bodens, Wände und
Einrichtungsgegenstände

Die Preisangabe betrifft die Wartung der 44 Türen pro
Stück auf
3 Jahre berechnet.
Menge: 132,000 St

**02.5 Wartung/ Inspektion T30-Türen 2-flg. mit FSA**
Durchführung einer Wartung/Inspektion für 7
Brandschutztüren T30 2-flg, jeweils mit
Feststellanlage.
Für jede Tür ist ein Wartungsprotokoll zu erstellen.

Die Inspektions- und Wartungsarbeiten sind
entsprechend der
Angaben von Position 01.5 auszuführen.

Zusätzliche einzurechnende Leistungen:
alle Anfahrten und Fahrtpauschalen
Material-Vorhaltekosten
Geräte, Werkzeuge und sonstige Betriebsmittel, die zur
Durchführung der Arbeiten erforderlich sind
Material wie Abschmierstoffe (wie Silikon- und
Teflonspray),
Wartungsprüfbücher und Reinigungsmittel, sind in den
Wartungskosten inbegriffen und mit einzukalkulieren.
Schutzmaßnahmen des Bodens, Wände und
Einrichtungsgegenstände

Die Preisangabe betrifft die Wartung der 7 Türen pro
Stück auf
3 Jahre berechnet.
Menge: 21,000 St

**02.6 Wartung/Inspektion T90-Tür 2-flg. ohne FSA**
Durchführung einer Wartung/Inspektion für 1
Brandschutztür
T90, zweiflügelig und ohne Feststellanlage.
Für jede Tür ist ein Wartungsprotokoll zu erstellen.

Die Inspektions- und Wartungsarbeiten sind
entsprechend der
Angaben von Position 01.6 auszuführen.

Zusätzliche einzurechnende Leistungen:
alle Anfahrten und Fahrtpauschalen
Material-Vorhaltekosten
Geräte, Werkzeuge und sonstige Betriebsmittel, die zur
Durchführung der Arbeiten erforderlich sind
Material wie Abschmierstoffe (wie Silikon- und
Teflonspray),
Wartungsprüfbücher und Reinigungsmittel, sind in den
Wartungskosten inbegriffen und mit einzukalkulieren.
Schutzmaßnahmen des Bodens, Wände und
Einrichtungsgegenstände

Die Preisangabe betrifft die Wartung der 1 T90-Tür auf
3 Jahre
berechnet.
Menge: 3,000 St

**02.7 Wartung/Inspektion RS-Tür 2- flg. ohne FSA**
Durchführung einer Wartung/Inspektion für 13
Rauchschutztüren 2-flg., ohne Feststellanlage.

Rauchschutztüren bzw. Feuerschutztüren sind wie
Brandschutztüren speziell konstruierte Türen, die die
Ausbreitung von Feuer innerhalb eines Gebäudes
verhindern
oder verzögern. Zusätzlich umfassen Rauchschutztüren
die
Kontrolle von Rauch durch intumeszierende Dichtungen,
die
sich bei Hitze ausdehnen und das Eindringen von Rauch
verhindern.
Entscheidend ist hier die Dichtheit, d.h.,
Rauchschutztüren
müssen rauchdicht schließen.

Für jede Tür ist ein Wartungsprotokoll zu erstellen
und die
jeweilige Typen-Kennzeichnung der Tür ist im
Wartungsprotokoll festzuhalten.

Die Inspektions- und Wartungsarbeiten sind entsprechend
der Angaben von Position 01.7 auszuführen.

Zusätzliche einzurechnende Leistungen:
alle Anfahrten und Fahrtpauschalen
Material-Vorhaltekosten
Geräte, Werkzeuge und sonstige Betriebsmittel, die zur
Durchführung der Arbeiten erforderlich sind
Material wie Abschmierstoffe (wie Silikon- und
Teflonspray),
Wartungsprüfbücher und Reinigungsmittel, sind in den
Wartungskosten inbegriffen und mit einzukalkulieren.
Schutzmaßnahmen des Bodens, Wände und
Einrichtungsgegenstände

Die Preisangabe betrifft die Wartung der 13 RS-Türen
pro Stück
auf 3 Jahre berechnet.
Menge: 39,000 St

**02.8 Wartung/Inspektion RS-Tür 2-flg. mit FSA**
Durchführung einer Wartung/Inspektion für 4
Rauchschutztüren 2-flg, alle mit Feststellanlage.

Rauchschutztüren bzw. Feuerschutztüren sind wie
Brandschutztüren speziell konstruierte Türen, die die
Ausbreitung von Feuer innerhalb eines Gebäudes
verhindern
oder verzögern. Zusätzlich umfassen Rauchschutztüren
die
Kontrolle von Rauch durch intumeszierende Dichtungen,
die
sich bei Hitze ausdehnen und das Eindringen von Rauch
verhindern.
Entscheidend ist hier die Dichtheit, d.h.,
Rauchschutztüren
müssen rauchdicht schließen.

Für jede Tür ist ein Wartungsprotokoll zu erstellen
und die
jeweilige Typen-Kennzeichnung der Tür ist im
Wartungsprotokoll festzuhalten.

Die Inspektions- und Wartungsarbeiten sind entsprechend
der Angaben von Position 01.8 auszuführen.

Zusätzliche einzurechnende Leistungen:
alle Anfahrten und Fahrtpauschalen
Material-Vorhaltekosten
Geräte, Werkzeuge und sonstige Betriebsmittel, die zur
Durchführung der Arbeiten erforderlich sind
Material wie Abschmierstoffe (wie Silikon- und
Teflonspray),
Wartungsprüfbücher und Reinigungsmittel, sind in den
Wartungskosten inbegriffen und mit einzukalkulieren.
Schutzmaßnahmen des Bodens, Wände und
Einrichtungsgegenstände

Die Preisangabe betrifft die Wartung der 4 RS-Türen
pro Stück
auf 3 Jahre berechnet.
Menge: 12,000 St

**02.9 Feststellanlagen an Standardtüren**
Es müssen gesondert 9 Feststellanlagen (Hersteller ist
GEZE)
an Standardtüren entsprechend der VDMA-Arbeitskarte
24186-7 und nach Zulassungsbescheid sowie
Herstellerangaben mindestens wie folgt geprüft und
gewartet
werden:

Bereitstellung und Führung der Prüfunterlagen
Zertifizierung durch Anbringen Prüfplakette
Feststelleinheit mit allen Anlagenkomponenten auf
Verschmutzung, Korrosion und festen Sitz der
Befestigung
prüfen.
Reinigen der funktionsrelevanten Bestandteile, sofern
deren
Verschmutzung zur Beeinträchtigung führen kann
Tür auf Leichtgängigkeit prüfen
Beleuchtung des Systems prüfen
Kontrolle der Anschlüsse / Kabeleinführungen auf
Beschädigungen
Elektrische Installation prüfen mit
Versorgungsspannung und
Betriebsspannung
Funktionsprüfung des automatischen Melders mit
manueller
Auslösung durch Rauch (Prüfgas)
Spannungsausfall kontrollieren, Simulation durch
Unterbrechung der Stromversorgung und durch Entfernen
eines Melders

Zusätzliche einzurechnende Leistungen:
alle Anfahrten und Fahrtpauschalen
Material-Vorhaltekosten
Geräte, Werkzeuge und sonstige Betriebsmittel, die zur
Durchführung der Arbeiten erforderlich sind
Material wie Abschmierstoffe (wie Silikon- und
Teflonspray),
Wartungsprüfbücher und Reinigungsmittel, sind in den
Wartungskosten inbegriffen und mit einzukalkulieren.
Schutzmaßnahmen des Bodens, Wände und
Einrichtungsgegenstände

Die Preisangabe betrifft 9 Feststellanlagen pro Stück
auf 3
Jahre mit jeweils einer Wartung pro Jahr.
Menge: 27,000 St

### Titel 03 Wartungs- und Inspektionsleistungen 1. u

*Hinweis*
Eine optionale Verlängerung des Wartungsvertrages um
jeweils
1 Jahr, insgesamt um 2 Verlängerungsjahre auf maximal
6 Jahre
Laufzeit ist möglich, sollte der Vertrag nicht
spätestens 3 Monate
vor Ablauf der Laufzeit schriftlich gekündigt werden.

Aufgrund geplanter größerer Sanierungsarbeiten mit
voraussichtlichem Beginn Ende 2028 / Anfang 2029 ist
allerdings zu beachten, dass sich die Anzahl der zu
wartenden
Türen im Rahmen dieses Wartungsvertrages und damit
auch die
Berechnungsgrundlage entsprechend verändern kann.

**03.1 Für das 1. und 2. Verlängerungsjahr T30-Tür**
*** Bedarfsposition mit GB
Wie Position 02.1, jedoch:

Die Preisangabe inklusive aller einzurechnenden
Leistungen
betrifft die Wartung der 116 T30-Türen einflügelig pro
Stück, für
das 1 und 2. Verlängerungsjahr und somit auf 2 Jahre
berechnet.
Menge: 232,000 St

**03.2 Für das 1 und 2. Verlängerungsjahr T90-Tür**
*** Bedarfsposition mit GB
Wie Position 02.2 jedoch:

Die Preisangabe inklusive aller einzurechnenden
Leistungen
betrifft die Wartung von 50 T90-Türen einflügelig pro
Stück für
das 1 und 2. Verlängerungsjahr, auf 2 Jahre berechnet
Menge: 100,000 St

**03.3 Für das 1 und 2. Verlängerungsjahr RS-Tür**
*** Bedarfsposition mit GB
Wie Position 02.3, jedoch:

Die Preisangabe inklusive aller einzurechnenden
Leistungen
betrifft die Wartung von 20 RS-Türen einflügelig pro
Stück für
das 1 und 2. Verlängerungsjahr, auf 2 Jahre berechnet.
Menge: 40,000 St

**03.4 Für das 1 und 2. Verlängerungsjahr T30-Tür 2-flg. ohne FSA**
*** Bedarfsposition mit GB
Wie Position 02.4, jedoch:

Die Preisangabe inklusive aller einzurechnenden
Leistungen
betrifft die Wartung von 44 T30-Türen 2-flg. ohne
Feststellanlagen pro Stück für das 1 und 2.
Verlängerungsjahr,
auf 2 Jahre berechnet.
Menge: 88,000 St

**03.5 Für das 1 und 2. Verlängerungsjahr T30-Tür 2-flg. mit FSA**
*** Bedarfsposition mit GB
Wie Position 02.5, jedoch:

Die Preisangabe inklusive aller einzurechnenden
Leistungen
betrifft die Wartung von 7 T30-Türen 2-flg. mit
Feststellanlagen
pro Stück für das 1 und 2. Verlängerungsjahr, auf 2
Jahre
berechnet.
Menge: 14,000 St

**03.6 Für das 1 und 2. Verlängerungsjahr T90-Tür 2-flg. ohne FSA**
*** Bedarfsposition mit GB
Wie Position 02.6, jedoch:

Die Preisangabe inklusive aller einzurechnenden
Leistungen
betrifft die Wartung von 1 T90-Tür 2-flg. ohne
Feststellanlage
für das 1 und 2. Verlängerungsjahr, auf 2 Jahre
berechnet.
Menge: 2,000 St

**03.7 Für das 1 und 2. Verlängerungsjahr RS-Tür 2-flg. ohne FSA**
*** Bedarfsposition mit GB
Wie Position 02.7, jedoch:

Die Preisangabe inklusive aller einzurechnenden
Leistungen
betrifft die Wartung von 13 RS-Türen 2-flg. ohne
Feststellanlagen pro Stück für das 1 und 2.
Verlängerungsjahr,
auf 2 Jahre berechnet.
Menge: 26,000 St

**03.8 Für das 1 und 2. Verlängerungsjahr RS-Tür 2-flg. mit FSA**
*** Bedarfsposition mit GB
Wie Position 02.8, jedoch:

Die Preisangabe inklusive aller einzurechnenden
Leistungen
betrifft die Wartung von 4 RS-Türen 2-flg. mit
Feststellanlagen
pro Stück für das 1 und 2. Verlängerungsjahr, auf 2
Jahre
berechnet.
Menge: 8,000 St

**03.9 Für das 1 und 2. Verlängerungsjahr Feststellanlage an Standardtüren**
*** Bedarfsposition mit GB
Wie Position 02.9, jedoch:

Die Preisangabe inklusive aller einzurechnenden
Leistungen
betrifft die Wartung von 9 Feststellanlagen an
Standardtüren pro
Stück für das 1 und 2. Verlängerungsjahr, auf 2 Jahre
berechnet.
Menge: 18,000 St

### Titel 04 Unregelmäßige Leistungen nach Bedarf

*Hinweis*
Die Bedarfspositionen sind nur unregelmäßig bei Bedarf
und nur
auf Anweisung des Betreibers durchzuführen.

Einzelprüfungen:
Zusätzlich sind bei Bedarf einzelne Türen oder
Feststellanlagen zu
überprüfen und zu warten. Dies kann unterschiedliche
Feuerschutzklassen und Türtypen betreffen.
Die Einzelprüfungen müssen vom Auftraggeber separat
beauftragt
werden.

Die Inspektions- und Wartungsarbeiten entsprechen den
Angaben aus den Positionen 01.1, 01.2, 01.3, 01.4,
01.5, 01.6,
01.7, 01.8 und 01.9.

Einzelprüfungen werden gemäß der anzugebenden Beträgen
in
den Positionen 04.1 bis 04.9 pauschal abgerechnet.

In diesen Beträgen sind jeweils folgende Leistungen
einzurechnen:
alle Anfahrten und Fahrtpauschalen
Material-Vorhaltekosten
Geräte, Werkzeuge und sonstige Betriebsmittel, die zur
Durchführung der Arbeiten erforderlich sind
Material wie Abschmierstoffe (wie Silikon- und
Teflonspray),
Wartungsprüfbücher und Reinigungsmittel, sind in den
Wartungskosten inbegriffen und mit einzukalkulieren.
Schutzmaßnahmen des Bodens, Wände und
Einrichtungsgegenstände

Instandsetzung:
Alle Maßnahmen zur Wiederherstellung des
SOLL-Zustandes von
technischen Mitteln eines Systems
Die Ausführung der Arbeiten erfolgt nach den
anerkannten Regeln
der Technik, den DIN / VDE / VOB/C / BetrSichV / TRBS,
in der
jeweiligen neuesten Fassung.

In alle Positionen sind die Kosten für Personal,
Material, Anfahrt,
Geräte, Reinigung und die Baustelleneinrichtung
einzukalkulieren.

Störungsbeseitigung:
Der Auftragnehmer hat für die vorgenannten Türen
sämtliche
Störungen, die die Sicherheit oder den Betrieb der
Anlagen
beeinträchtigen, gefährden können oder ausschließen, zu
beseitigen.
Die Störungsbeseitigung ist schnellstmöglich
durchzuführen, die
maximale Ausfallzeit darf einen Zeitraum von 24
Stunden nicht
überschreiten.
Die Störungsbeseitigung ist Werktags während der
betriebsübliche
Arbeitszeit (Montag - Donnerstag von 07:30 bis 17:00
Uhr und
Freitag 07:30 bis 15:00 Uhr) durchzuführen.

Auf Anforderung des AG ist eine Störungsbeseitigung
auch
außerhalb der betriebsüblichen Arbeitszeit (z.B.
nachts und an
Sonn- und Feiertagen) durchzuführen.

Sämtliche vorgenannten Leistungen einer Instandsetzung
und /
oder Störungsbeseitigung werden zu den vereinbarten
Stundensätzen gem. Punkt 04.12 ff. dieses
Leistungsverzeichnisses vergütet.
Die Kosten werden nach Stundensatz und Materialnachweis
abgerechnet.

**04.1 Einzelprüfung zusätzlich T30-Tür 1-flg.**
*** Bedarfsposition mit GB
Zusätzlich sind evtl. einige T30-Türen zu überprüfen
und zu
warten.

Zusätzliche einzurechnende Leistungen:
alle Anfahrten und Fahrtpauschalen
Material-Vorhaltekosten
Geräte, Werkzeuge und sonstige Betriebsmittel, die zur
Durchführung der Arbeiten erforderlich sind
Material wie Abschmierstoffe (wie Silikon- und
Teflonspray),
Wartungsprüfbücher und Reinigungsmittel, sind in den
Wartungskosten inbegriffen und mit einzukalkulieren.
Schutzmaßnahmen des Bodens, Wände und
Einrichtungsgegenstände.

Die Preisangabe bezieht sich auf die zusätzliche
Einzel-Wartung einer T30-Tür, die einflügelig ist, pro
Stück.
Menge: 3,000 St

**04.2 Einzelprüfung zusätzlich T90 - Tür 1-flg.**
*** Bedarfsposition mit GB
Zusätzlich sind evtl. einige T90-Türen zu überprüfen
und zu
warten.

Zusätzliche einzurechnende Leistungen:
alle Anfahrten und Fahrtpauschalen
Material-Vorhaltekosten
Geräte, Werkzeuge und sonstige Betriebsmittel, die zur
Durchführung der Arbeiten erforderlich sind
Material wie Abschmierstoffe (wie Silikon- und
Teflonspray),
Wartungsprüfbücher und Reinigungsmittel, sind in den
Wartungskosten inbegriffen und mit einzukalkulieren.
Schutzmaßnahmen des Bodens, Wände und
Einrichtungsgegenstände.

Die Preisangabe bezieht sich auf die zusätzliche
Einzel-Wartung einer T90-Tür, die einflüglig ist, pro
Stück.
Menge: 2,000 St

**04.3 Einzelprüfung zusätzlich RS-Tür 1-flg.**
*** Bedarfsposition mit GB
Zusätzlich sind evtl. einige Rauchschutz-Türen separt
zu
überprüfen und zu warten.

Zusätzliche einzurechnende Leistungen:
alle Anfahrten und Fahrtpauschalen
Material-Vorhaltekosten
Geräte, Werkzeuge und sonstige Betriebsmittel, die zur
Durchführung der Arbeiten erforderlich sind
Material wie Abschmierstoffe (wie Silikon- und
Teflonspray),
Wartungsprüfbücher und Reinigungsmittel, sind in den
Wartungskosten inbegriffen und mit einzukalkulieren.
Schutzmaßnahmen des Bodens, Wände und
Einrichtungsgegenstände.

Die Preisangabe bezieht sich auf die zusätzliche
Einzel-Wartung einer RS-Tür, die einflüglig ist, pro
Stück.
Menge: 2,000 St

**04.4 Einzelprüfung zusätzlich T30-Tür 2 flg., ohne FSA**
*** Bedarfsposition mit GB
Zusätzlich sind evtl. einige T30-Türen, 2-flg. zu
überprüfen und
zu warten.

Zusätzliche einzurechnende Leistungen:
alle Anfahrten und Fahrtpauschalen
Material-Vorhaltekosten
Geräte, Werkzeuge und sonstige Betriebsmittel, die zur
Durchführung der Arbeiten erforderlich sind
Material wie Abschmierstoffe (wie Silikon- und
Teflonspray),
Wartungsprüfbücher und Reinigungsmittel, sind in den
Wartungskosten inbegriffen und mit einzukalkulieren.
Schutzmaßnahmen des Bodens, Wände und
Einrichtungsgegenstände.

Die Preisangabe bezieht sich auf die zusätzliche
Einzel-Wartung einer T30-Tür, die zweiflügelig ist,
pro Stück.
Menge: 4,000 St

**04.5 Einzelprüfung zusätzlich T30-Tür 2-flg. mit FSA**
*** Bedarfsposition mit GB
Zusätzlich sind evtl. einige T30-Türen, 2-flg. mit
Feststellanlagen zu überprüfen und zu warten.

Zusätzliche einzurechnende Leistungen:
alle Anfahrten und Fahrtpauschalen
Material-Vorhaltekosten
Geräte, Werkzeuge und sonstige Betriebsmittel, die zur
Durchführung der Arbeiten erforderlich sind
Material wie Abschmierstoffe (wie Silikon- und
Teflonspray),
Wartungsprüfbücher und Reinigungsmittel, sind in den
Wartungskosten inbegriffen und mit einzukalkulieren.
Schutzmaßnahmen des Bodens, Wände und
Einrichtungsgegenstände.

Die Preisangabe bezieht sich auf die zusätzliche
Einzel-Wartung einer T30-Tür mit Feststellanlage, die
zweiflügelig ist, pro Stück.
Menge: 6,000 St

**04.6 Einzelprüfung zusätzlich T90- Tür, 2 flg., ohne FSA**
*** Bedarfsposition mit GB
Zusätzlich sind evtl. einige T90-Türen, 2-flg. zu
überprüfen und
zu warten.

Zusätzliche einzurechnende Leistungen:
alle Anfahrten und Fahrtpauschalen
Material-Vorhaltekosten
Geräte, Werkzeuge und sonstige Betriebsmittel, die zur
Durchführung der Arbeiten erforderlich sind
Material wie Abschmierstoffe (wie Silikon- und
Teflonspray),
Wartungsprüfbücher und Reinigungsmittel, sind in den
Wartungskosten inbegriffen und mit einzukalkulieren.
Schutzmaßnahmen des Bodens, Wände und
Einrichtungsgegenstände.

Die Preisangabe bezieht sich auf die zusätzliche
Einzel-Wartung einer T90-Tür ohne Feststellanlage, die
zweiflügelig ist, pro Stück.
Menge: 2,000 St

**04.7 Einzelprüfung zusätzlich RS-Tür, 2 flg., ohne FSA**
*** Bedarfsposition mit GB
Zusätzlich sind evtl. einige RS-Türen, 2 flg. zu
überprüfen und
zu warten.

Zusätzliche einzurechnende Leistungen:
alle Anfahrten und Fahrtpauschalen
Material-Vorhaltekosten
Geräte, Werkzeuge und sonstige Betriebsmittel, die zur
Durchführung der Arbeiten erforderlich sind
Material wie Abschmierstoffe (wie Silikon- und
Teflonspray),
Wartungsprüfbücher und Reinigungsmittel, sind in den
Wartungskosten inbegriffen und mit einzukalkulieren.
Schutzmaßnahmen des Bodens, Wände und
Einrichtungsgegenstände.

Die Preisangabe bezieht sich auf die zusätzliche
Einzel-Wartung einer RS-Tür ohne Feststellanlage, die
zweiflügelig ist, pro Stück.
Menge: 2,000 St

**04.8 Einzelprüfung zusätzlich RS-Tür, 2 flg., mit FSA**
*** Bedarfsposition mit GB
Zusätzlich sind evtl. einige RS-Türen, 2-flg. mit
Feststellanlagen
zu überprüfen und zu warten.

Zusätzliche einzurechnende Leistungen:
alle Anfahrten und Fahrtpauschalen
Material-Vorhaltekosten
Geräte, Werkzeuge und sonstige Betriebsmittel, die zur
Durchführung der Arbeiten erforderlich sind
Material wie Abschmierstoffe (wie Silikon- und
Teflonspray),
Wartungsprüfbücher und Reinigungsmittel, sind in den
Wartungskosten inbegriffen und mit einzukalkulieren.
Schutzmaßnahmen des Bodens, Wände und
Einrichtungsgegenstände.

Die Preisangabe bezieht sich auf die zusätzliche
Einzel-Wartung einer RS-Tür mit Feststellanlage, die
zweiflügelig ist, pro Stück.
Menge: 4,000 St

**04.9 Einzelprüfung zusätzlich Feststellanlage**
*** Bedarfsposition mit GB
Es kann bei Bedarf die Überprüfung und Wartung einer
Feststellanlage (Hersteller ist GEZE) zusätzlich
einzeln
beauftragt werden.

Dabei sind die Vorgaben der VDMA-Arbeitskarte 24186-7
und
die Herstellerangaben zu beachten.

Zusätzliche einzurechnende Leistungen:
alle Anfahrten und Fahrtpauschalen
Material-Vorhaltekosten
Geräte, Werkzeuge und sonstige Betriebsmittel, die zur
Durchführung der Arbeiten erforderlich sind
Material wie Abschmierstoffe (wie Silikon- und
Teflonspray),
Wartungsprüfbücher und Reinigungsmittel, sind in den
Wartungskosten inbegriffen und mit einzukalkulieren.
Schutzmaßnahmen des Bodens, Wände und
Einrichtungsgegenstände.

Die Preisangabe bezieht sich auf die zusätzliche
Einzel-Wartung einer Feststellanlage, pro Anlage.
Menge: 3,000 St

**04.10 Instandsetzung und Erneuerung**
*** Bedarfsposition mit GB
Instandsetzungs- und Erneuerungsmaterial mit Zuschlag:
(z.B. Drückergarnituren, Glasfüllungen, Dichtungen
etc.)

Die angegebene Menge ist eine geschätzte Anzahl für die
gesammte Vertragslaufzeit und begründet keinen
Anspruch auf
Beauftragung.
Vor Durchführung der Instandsetzung ist mit der AG
abzuklären,
ob und gegebenenfalls in welchem Umfang
Originalersatzteile
entsprechend den Herstellerangaben  zu verwenden sind.

Der nachgewiesene Einkaufspreis des für
Instandsetzungen
und Erneuerungen verwendeten Materials wird mit einem
prozentualen Zuschlag gegenüber der AG abgerechnet.

Nachgewiesener Materialeinkaufspreis:
Per Rechnungskopie nachgewiesener Einkaufspreis ohne
Umsatzsteuer.

Zuschlag für Instandsetzungsmaterial:
Der Zuschlag umfasst sämtliche Geschäftskosten,
Gemeinkosten, Bezugskosten der Beschaffung des
Instandsetzungsmaterials (zum Beispiel Porto, Fracht,
Verpackung, Zoll, Prüf- und Überwachungsgebühren,
Versicherung), Wagnis und Gewinn etc.

Bietereintrag in das Leistungsverzeichnis:
In die Spalte Einheitspreis ist der Zuschlagsfaktor
und in die
Spalte Gesamtbetrag das Produkt der Multiplikation aus
geschätztem Materialeinkauf und Zuschlagsfaktor
einzutragen.

Beispiel:
1. geschätzter Materialeinkauf 10.000 _ (vorgegeben in
Spalte
"Menge/Einh.")
2. Zuschlag für Instandsetzungsmaterial: 5%,
Zuschlagsfaktor
1,05 (in Spalte "Preis (EP)" eintragen)
3. Gesamtpreis: 10.500 _ (Ergebnis in Spalte "Gesamt
(GP)"
eintragen.

Berechnung: 10.000 _ geschätzte
Instandsetzungsmaterial x
1,05 Zuschlagsfaktor = Gesamtbetrag 10.500 _)

Ende Beispiel
Menge: 10000,000 _

**04.11 Nachunternehmerleistungen**
*** Bedarfsposition mit GB
Nachunternehmerleistungen für Instandsetzungen und
Erneuerungen.
(z.B. Anschluß von elektrischen Türöffnern.)

Die angegebene Menge ist eine geschätzte Anzahl für die
gesammt Vertragslaufzeit und begründet keinen Anspruch
auf
Beauftragung.
Die nachgewiesenen Nachunternehmerleistungen werden mit
einem prozentualen Koordinierungszuschlag gegenüber
der AG
abgerechnet. Diese Leistungen von Nachunternehmern
gelten
nur für Arbeiten, welche nicht im Leistungsverzeichnis
aufgeführtwurden und welche NICHT im eigenen
Unternehmen
erbracht werden können (gemäß § 4 Abs. 8 Nr. 1 VOB/B).

Nachgewiesener Nachunternehmerpreis:
Per Rechnungskopie nachgewiesener Nachunternehmerpreis
ohne Umsatzsteuer.

Koordinierungszuschlagsfakor für
Nachunternehmerleistung:
Der Zuschlag umfasst sämtliche Geschäftskosten,
Gemeinkosten, Bezugskosten für Beschaffung von
Nachunternehmerleistungen,Wagnis und Gewinn etc.

Bietereintrag in das Leistungsverzeichnis:
In die Spalte Einheitspreis ist der Zuschlagsfaktor
und in die
Spalte Gesamtbetrag das Produkt der Multiplikation aus
geschätzten Nachunternehmerleistung und Zuschlagsfaktor
einzutragen.

Beispiel:
1. geschätzte Nachunternehmerleistung: 10.000 _
(vorgegeben in Spalte "Menge/Einh.")
2. Koordinierungszuschlag: 3%.
Koordinierungszuschlagsfaktor
1,03 (In Spalte "Preis (EP)" eintragen)
3. Gesamtpreis: 10.300 _ (Ergebnis in Spalte "Gesamt
(GP)")
eintragen.

(10.000 _ geschätzte Nachunternehmerleistung x 1,03
Zuschlagsfaktor = Gesamtbetrag 10.300 _)

Ende Beispiel
Menge: 10000,000 _

**04.12 Stundenverrechnungssatz, Monteur**
*** Bedarfsposition mit GB
Arbeitsstunden nur auf Anweisung des Auftragegbers für
Arbeiten, die nicht in den LV-Positionen enthalten
sind.
Die Abrechnung erfolgt auf Grundlage geprüfter
Arbeitsberichte
/ Regiezettel.
Menge: 40,000 h

**04.13 Stundenverrechnungssatz, Helfer**
*** Bedarfsposition mit GB
Arbeitsstunden nur auf Anweisung des Auftragegbers für
Arbeiten, die nicht in den LV-Positionen enthalten
sind.
Die Abrechnung erfolgt auf Grundlage geprüfter
Arbeitsberichte
/ Regiezettel.
Menge: 40,000 h

**04.14 Anfahrt**
*** Bedarfsposition mit GB
Anfahrt für Arbeiten außerhalb der Wartung, inklusive
Fahrzeit
der Mitarbeiter und aller KFZ-Kosten.
Menge: 15,000 Psch

USt %: 19,00
